# Eldenaer Str. 2-4-6 & Thaerstr. 25
Angebotsaufforderung (GAEB DA XML 3.2, DA83)
Projekt: 123
Währung: EUR
Erstellt mit: GXML Toolbox V3.3 R20230829, iTWO_64 V24.0.454, 14.07.2026

## 41 Eldenaer Str. 2-4-6 & Thaerstr. 25
Datum: 14.07.2026

*Hinweis: A) ALLGEMEINE VORBEMERKUNGEN FÜR*
A)  ALLGEMEINE VORBEMERKUNGEN FÜR EINHEITSPREISABKOMMEN (EPA)
  Stand 01.04.2016
=================================================================

A1) ALLGEMEINES

In den Positionen dieses Leistungsverzeichnisses sind häufig wiederkehrende Reparaturarbeiten beschrieben.

Dem Einheitspreisabkommen liegen die "Zusätzliche Vertragsbedingungen für die Ausführung von Bauleistungen (Z-VOB/B)" der Immeo=Wohnen, Stand April 2016, zugrunde. Für sich auf dieses EPA beziehende Einzelaufträge (Leistungsabrufe) gelten die Vertragsbedingungen in jedem Einzelfall als vereinbart. Sofern zukünftig als Ersatz für die aktuell gültigen Z-VOB/B Stand April 2016 mit dem Auftragnehmer (AN) neue Z-VOB/B vereinbart werden, gelten für nach
Gültigkeitsbeginn die neuen Z-VOB/B beauftragte Leistungen ausschließlich die neuen Z-VOB/B.

Für nach diesem Einheitspreisabkommen ausgeführte Leistungen gelten, ergänzend zur den jeweiligen Leistungsbeschreibungen der einzelnen Positionen, bei evtl. Widersprüchen in nachfolgend genannter Reihenfolge, folgende Bedingungen:

1. diese ““Allgemeine Vorbemerkungen für Einheitspreisabkommen““ (A)
2. die sich anschließenden ““Allgemeine technische Vorbemerkungen““ (B)
3. die sich anschließenden ““Besondere technische Vorbemerkungen““ (für dieses Gewerk) (C)
4. die ““Zusätzliche Vertragsbedingungen für die Ausführung von Bauleistungen Z-VOB/B““
5. Baustellenordnung der Immeo=Wohnen in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verbespflichtung, Kunden (Mietern) höflich und
  hilfsbereit zu begegnen. In Gesprächen mit den Mietern ist das Bemühen von Immeo=Wohnen
  um einen verbesserten Kundendienst herauszustellen.

2)  Die Mieter sind rechtzeitig vor Durchführung der Reparaturarbeiten zu verständigen, ggf. durch
  Aushang im Treppenhaus oder auch individuelle Terminvereinbarung mit dem einzelnen Mieter.

3)  Reparaturen sind sofort, spätestens innerhalb von 2 Arbeitstagen nach Beauftragung,
  durchzuführen. Sofern die Frist aus Gründen, die der AN nicht zu vertreten hat, nicht einzuhalten
  ist, ist der AG unverzüglich zu unterrichten.

4)  Möbel und sonstiges Mietereigentum, Bodenflächen und angrenzende Bauteile etc. im Bereich
  der auszuführenden Arbeiten sind durch Folie, evtl. Schaltafeln oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) / Kundenbetreuer(n) / Bauleiter(n)

2)  sämtliche Fahrt- und Transportkosten,

3)  sämtliche tariflichen Zulagen wie z.B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung

7)  das, ggf. @tägliche, Säubern der Arbeitsstelle

8)  der Ausbau und Abtransport sowie die ordnungsgemäße Entsorgung, einschließlich
  Kippgebühren, sämtlichen Bauschutts und aller alter, schadhafter Teile. Teile, für die sich der
  AG eine generelle oder einzelfallbezogene Prüfung vorbehalten hat, sind bis zu diesem
  Zeitpunkt, längstens jedoch für die Dauer von 10 Wochen, vom AN vorzuhalten und dürfen erst
  danach entsorgt werden.

9)  Alle weiteren Nebenleistungen, die zur Erfüllung der in den Leistungspositionen beschriebenen
  Hauptleistungen, unter Beachtung aller einschlägigen Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmaße/Bestätigungen vom Ae äN, im Rahmen der gesetzlichen Vorschriften, vorzuhalten und, auf Verlangen des AG, jederzeit innerhalb von 7 Kalendertagen zur Prüfung einzureichen.

Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen  mit unserem Denken und Handeln, mit den verwendeten Produkten und Lösungen.
Dabei geben wir innerhalb unserer EPAs dementsprechend umweltverträgliche Produkte als Standard vor und verweisen auf die sachgemäße Handhabung und Entsorgung im Rahmen der von uns beauftragten Arbeiten.

A6) SONSTIGES

Die in diesen Bedingungen festgelegten Pflichten hat der AN jedem Dritten aufzuerlegen, dessen er sich zur Erfüllung dieser Pflichten bedient.
Die Einheitspreisabkommen dürfen weder ganz noch teilweise in irgendeiner Form Dritten entgeltlich oder unentgeltlich zugänglich gemacht werden.

*Hinweis: B) ALLGEMEINE TECHNISCHE VORBEMERKUNGEN*
B)  ALLGEMEINE TECHNISCHE VORBEMERKUNGEN FÜR EINHEITSPREISABKOMMEN
  Stand 01.04.2016
======================================================================

B1) ALLGEMEINES

Für Lieferung und Ausführung gelten neben dem Leistungsverzeichnis:

1.  die neuesten DIN-Vorschriften (ausgenommen DIN 1961), VDE-  und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet, dies unverzüglich beim (AG) schriftlich anzuzeigen und ggf. angebotene Aufträge abzulehnen. Ebenso sind die jeweils gültigen Unfallverhütungsvorschriften zu beachten und unbedingt einzuhalten.

B3) GEBÄUDESCHÄDEN

Falls dem AN bei der Durchführung von Reparaturarbeiten weitere Gebäudeschäden bekannt werden (auch an anderen Gewerken), so hat er den zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderlichen Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos - auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) GEWERKESPEZIFISCHE VORBEMERKUNGEN*
C) Gewerkespezifische Vorbemerkungen
=================================

Vor Beginn der Sanierungsarbeiten hat der Auftragnehmer alle zu behandelnden Flächen auf etwaige Mängel zu überprüfen. Sind sichtbare Mängel im Untergrund oder bei den Vorleistungen zu erkennen oder Schäden an der fertigen Leistung zu befürchten, ist der Auftragnehmer gemäß VOB B DIN 1961 § 4 Nr. 3, sowie VOB C DIN 18363, 18364, 18366, 18350, Absatz 3.1.1. verpflichtet den Kundenbetreuer bzw. Bauleiter schriftlich darauf hinzuweisen.

Für alle Arbeiten sind handelsübliche, normgerechte Materialien bester Fabrikate zu verwenden. Diese sind in Originalgebinden an der Baustelle anzuliefern und nach den Vorgaben des Herstellers zu verarbeiten. Bei Beschichtungssystemen müssen die Stoffe von dem selben Hersteller stammen.

Es sind, soweit wie möglich nur "umweltschonende" Lacke und Farben zu verwenden. Die Vorgaben der VOC-Decopaint-Richtlinie 2010 sind bei der Lackauswahl zu berücksichtigen.

Für die allgemeinen Sanierungsarbeiten können die Erzeugnisse folgender Hersteller eingesetzt werden:

|  | Caparol | Herbol | Sikkens | Brillux | Sto |
| --- | --- | --- | --- | --- | --- |
| Tiefgrund | CapaSol RapidGrund | Tiefgrund LF | Super Aktivator | Lacryl Tiefgrund ELF 595 | StoPrim Plex |
| Füllstoff | Füllspachtel P | ___________ | ___________ | Füll- und Spachtelmasse 143 | StoLevell In Fill |
| Vlieskleber | CapaColl VK | Malervlies Kleber | ___________ | Vlieskleber ELF 375 | StoColl Tap |
| Glattvlies | Capaver AkkordVlies G130 VB | Herbotex Classic C110 | ___________ | Lightvlies 130 | StoTap Pro 500 oder 550 |
| Haftgrund pigmentiert | CapaGrund Universal | Haftgrund LF | ___________ | Haftgrund 372 | StoPrim Color |
| Isoliergrund | Aqua Sperrgrund | IsoMat WV | ___________ | Isogrund 924 | StoColor Isol W |
| Dispersionsfarbe NAK 3 | CapaTrend | Classic Herboplus Weiss | Alpha Wandfarbe SF | Malerweiß ELF | StoColor In |
| Dispersionsfarbe NAK 1 | Indeko-plus | Objekt Topweiss | Alphacron Matt SF | Glemalux ELF 1000 | StoColor Supermatt |
| Latexfarbe | Latex Gloss 60 | Latex Satin Objekt | Alpha Latex Satin SF | Hochglanzlatex ELF 996 | StoColor Opticryl |
| Floc Basis | Capadecor VarioColl | ___________ | Alphafloc Primer | Creativ Floc-Basis ELF | __________ |
| Floc Chips | Capadecor VarioChips | ___________ | Alphafloc Flakes | Creativ Floc Dekochips | __________ |
| Floc Finish | Capadecor VarioFinish | ___________ | Alphafloc Finish | Creativ Floc-Finish ELF | __________ |
| Dispersionssilikatfarbe | Histolith LithoSil | Mineralfarbe | Alphasol Silikat | ______________ | StoColor Sil In |
| Acryl | DisboSeal 225 | ___________ | ___________ | Acryl-Dichtmasse 395 | StoFormflex Acryl |
| Hydro PU Vorlack | Capalac Aqua Multiprimer | Herbolux Vorlack | ___________ | Hydro-PU-Tec Vorlack 2020 | StoAqua Vorlack PU |
| Hydro PU Seidenmattlack | Capacryl PU-Satin | Herbolux Aqua PU Satin | ___________ | Hydro-PU-Tec Seidenmattlack 2088 | StoAqua Emaille PU Satin |
| Grundierung auf Alkydharzbasis | Capalac Aqua Multiprimer | Herbolux Grund | ___________ | ImpredurGrund 835 | StoVorlack AF |
| Fensterlack hochglanz Außen | PU-Alkyd Aqua | Venti 3Plus Gloss | ___________ | Hochglanzlack 840 | StoVentilack Satin AF |
| Ventilack | Capalac Venti | Venti 3Plus Aqua Satin | ___________ | Ventilack Seidenglanz 120 | StoVentilack Satin AF |
| 2K Aqua Seidenmattlack | Capalac Aqua 2K PU-Lack | ___________ | ___________ | 2K-Aqua Seidenmattlack 2388 | __________ |
| Holzlasur Universal | UniversalLasur Aqua | Offenporig Compact FS | Cetol BL Natural Mat | Lignodur VarioGuard Tix 510 | StoAqua Top Satin |
| Heizkörperlack | Capalac Heizkörperlack | Radiator AF | ___________ | Lacryl Heizkörperlack 265 | StoRadiatorlack AF |
| 2K Spachtelmasse | Capalac LackSpachtel | Universal Spachtel | ___________ | 2K-Uni-Polyesterspachtel 667 | presto Füllspachtel |
| 2K Epoxi Primer | Disbon 481 2K-EP-Universalprimer | 2K Epoxi Primer LH | ___________ | 2K-Aqua Epoxi-Primer 2373 | StoAqua EP Activ |
| Fliesenlack | Capalac Aqua 2K PU-Lack | ___________ | ___________ | Residur 891 | Grundierung mit StoAqua EP Activ |
| 2K Treppenlack | Capalac Aqua 2K PU-Lack | ___________ | ___________ | 2K-Durapur 7741 | ___________ |
| Bodensiegel | Disbon 404 ELF 1K-Acryl-Bodensiegel | Bodenfarbe | ___________ | Floortec PU-Bodensiegel ELF 847 | StoCryl BF 700 |

Für die Untergrundbehandlung und die Anstrichaufbauten sind die Richtlinien der Werkstoffhersteller zu beachten.

Die Farbtöne sind in Absprache mit der Bauleitung festzulegen. Für farbige Dispersions - Anstrichsysteme, einschl. deren Putze, gelten folgende Farbtonstufen:

hell getönt  Hellbezugswert ≥ 65 %

mittel getönt Hellbezugswert ≤ 64,9 % - 25 %

satt getönt  Hellbezugswert ≤ 24,9 %

Die Bauleitung behält sich vor, von allen zur Anwendung kommenden Stoffen Proben zu entnehmen und auf Qualität und Eignung untersuchen zu lassen.

Als Grundlage für die Farbgestaltung dient das vorher vom Auftraggeber erstellte Farbkonzept.

Dem Einheitspreisabkommen liegen die "Zusätzlichen Vertragsbedingungen" (Z-VOB/B) und die VOB Teil B und Teil C mit allen darin genannten Normen in der jeweils neuesten Fassung zugrunde.

Darüber hinaus gelten für die Ausführung die technischen Merkblätter des Bundesausschusses für Farbe und Sachwertschutz.

Vor Anstrich auf Holz ist die Holzfeuchtigkeit festzustellen. Bei einer höheren Feuchtigkeit als 15 % darf nicht gestrichen werden.

Für die in der Leistungsbeschreibung genannten Reinigungs-,Entschichtungs- und Entsorgungsarbeiten verweisen wir auf die gültigen Gesetze, örtlichen Verordnungen, Satzungen und Transportbestimmungen. Das stellen von Schuttcontainern und eventueller Reservierung von Parkplätzen für die Dauer der Maßnahme werden separat auf Erbringung der Nachweise vergütet.

Rauchmelder sind -pfleglich- von der Decke abzunehmen und in Absprache mit der Bauleitung auf der Baustelle zu lagern. Dies ist als Nebenleistung in den EPA Preisen enthalten und wird nicht zusätzlich vergütet.

Sollten im Rahmen der Arbeiten Gefahrstoffe, wie etwa asbesthaltige Materialien  aufgefunden werden oder nur der Verdacht darauf bestehen, ist vor Wiederaufnahme der Arbeiten umgehend die Bauleitung zu verständigen.

Bei Leistungen, die nach Fertigstellung nicht mehr sichtbar bzw. prüfbar sind, ist durch den AN eine Fotodokumentation den Abrechnungsunterlagen unaufgefordert beizulegen. Ansonsten können die Leistungen nicht vergütet werden.

Es sollen Materialien verwendet werden die unter ökonomisch,-ökologischen Gesichtspunkten ausgewählt sind und dem Thema Nachhaltigkeit entsprechen. Farben und Lacke müssen frei von Konservierung,- und Lösungsmitteln sowie Weichmachern sein. Die verwendeten Materialien sind mit dem Abzeichen Blauer Engel und ggf. dem TÜV Süd Siegel verifiziert. Sie müssen u.a. emissionsarm, schadstoffarm und gesundheitlich unbedenklich sein. Tapeten und Raufaser müssen unter Verwendung einem hohen Altpapieranteil (Papiertapeten) bzw. 100% aus Altpapier (Raufaser) bestehen. Nachweise sind auf Anfrage des AG vorzulegen

### Bereich 00 Treppenhaus Eldenaerstr. 2

### Bereich 01 Maler- & Lackierarbeiten

#### Abschnitt 01.01 Allgemeine Vorarbeiten

**01.01.0010 Bodenlächen mit Filzpappe schützen**
Filzpappe liefern und Bodenflächen abdecken und vor Verschmutzung schützen.  Eventuelle Abklebearbeiten sowie die Entsorgung nach Abschluss der Arbeiten sind in den Preis einzukalkulieren.
Menge: 110,000 m²

**01.01.0020 Flächen mit Folie schützen**
Abdeckfolie liefern und Bodenflächen, Treppen, Fenster etc. abdecken und vor Verschmutzung schützen. Eventuelle Abklebearbeiten sowie die Entsorgung nach Abschluss der Arbeiten sind in den Preis einzukalkulieren.
Menge: 25,000 m²

#### Abschnitt 01.02 Putzschäden beseitigen

**01.02.0010 Putz Kleinflächen bis 1,00 m²**
*** Bedarfsposition ohne GB
Losen, schadhaften Putz bis 1,00 m² Flächengrösse an Decken- und Wandflächen entfernen und mit Haftputzgips oder der vorhandenen Putzart entsprechend an den vorhandenen Putz sauber anarbeiten. Die Entsorgung nach Abschluss der Arbeiten sind in den Preis einzukalkulieren.
Menge: 0,000 m²

**01.02.0070 Risse beiarbeiten**
Risse in Putzflächen V-förmig aufweiten, säubern, fachgerecht mit elastischem Rissfüller verfüllen, spachteln und nach Herstellervorgabe mit einem Elastikgewebe armieren.
Menge: 15,000 lfm

#### Abschnitt 01.03 Wand- und Deckenflächen vorbehandeln

**01.03.0010 Flächen grundieren**
Wand- oder Deckenflächen mit einer für den Untergrund geeigneten und dem weiteren Aufbau erforderlichen Grundbeschichtung nach Herstellervorgabe grundieren.

Brillux  Lacryl Tiefgrund ELF 595 oder siehe Tabelle  C) GEWERKESPEZIFISCHE VORBEMERKUNGEN Abs.4
Menge: 425,000 m²

**01.03.0020 Flächen spachteln**
-nur auf Anweisung der Bauleitung-

Wand- oder Deckenflächen vollflächig mit einer geeigneten Spachtelmasse nach Herstellervorgabe spachteln, glätten und planschleifen einschl. Grundierung.

Brillux  Lacryl Tiefgrund ELF 595  oder siehe Tabelle  C) GEWERKESPEZIFISCHE VORBEMERKUNGEN Abs.4

Brillux  Füll- und Spachtelmasse 143oder siehe Tabelle  C) GEWERKESPEZIFISCHE VORBEMERKUNGEN Abs.4
Menge: 50,000 m²

**01.03.0050 Wasserflecken isolieren**
*** Bedarfsposition ohne GB
Durchgeschlagene Feuchtigkeitsstellen, an Decken-, oder Wandflächen, mit einem Isolieranstrich deckend und nach Herstellervorgabe behandeln.

Brillux  Isogrund 924  oder  siehe Tabelle  C) GEWERKESPEZIFISCHE VORBEMERKUNGEN Abs.4
Menge: 0,000 m²

#### Abschnitt 01.04 Wand- und Deckenflächen bearbeiten

**01.04.0010 Deckenflächen mit Dispersionsfarbe streichen**
Deckenflächen auf vorbereitetem Untergrund mit waschbeständiger Dispersionsfarbe für Innen deckend beschichten.

Brillux  Malerweiß ELF oder siehe Tabelle  C) GEWERKESPEZIFISCHE VORBEMERKUNGEN Abs.4

Nassabriebbeständigkeit: Klasse 3

Farbton: weiss oder hellgetönt
Menge: 95,000 m²

**01.04.0030 Flächen mit Latexfarbe streichen**
-nur auf Anweisung der Bauleitung-

Decken-, und Wandflächen auf vorbereitetem Untergrund mit scheuerbeständiger Dispersionsfarbe, seidenglänzend oder hochglänzend, deckend beschichten.

Brillux  Hochglanzlatex  ELF 996  oder siehe Tabelle  C) GEWERKESPEZIFISCHE VORBEMERKUNGEN Abs.4

Nassabriebbeständigkeit: Klasse 1

Farbton: weiss oder hellgetönt
Menge: 315,000 m²

**01.04.0040 Zulage: Anstrich Farbton -mittel getönt**
Mittel getönte Anstriche der Nassabriebbeständigkeit: Klasse 1, 2 und 3

Farbton: nach Vorgabe der Bauleitung
Menge: 1,000 m²

**01.04.0050 Zulage: Anstrich Farbton -satt getönt**
Satt getönte Anstriche der Nassabriebbeständigkeit: Klasse 1, 2 und 3

Farbton: nach Vorgabe der Bauleitung
Menge: 1,000 m²

**01.04.0060 Zulage: Anstrich Farbton -Vollton-**
Vollton, Anstriche der Nassabriebbeständigkeit: Klasse 1, 2 und 3

Farbton: nach Vorgabe der Bauleitung
Menge: 1,000 m²

**01.04.0070 Zulage: scharfkantiges Abkleben für 2-farbige Anstriche**
-nur auf Anweisung der Bauleitung-

Zulage Für scharfkantiges Abkleben für 2-farbige Anstricharbeiten um einen sauberen, geraden Übergang von einem Farbton zum anderen zu gewährleisten
Menge: 300,000 lfm

**01.04.0140 Versiegelung mit Acrylat**
Fugen zwischen Putz-, Beton- und Gipskartonflächen oder ähnlichen Baustoffen mit dauerelastischer Acryl-Fugenmasse versiegeln, einschl. abkleben falls erforderlich.

Brillux  Acryl-Dichtmasse 395  oder siehe Tabelle  C) GEWERKESPEZIFISCHE VORBEMERKUNGEN Abs.4
Menge: 490,000 lfm

**01.04.0150 Glatvlies**
Menge: 15,000 m²

**01.04.0160 Flächen spachteln in Q3 inkl. Anstrich**
*** Bedarfsposition ohne GB
-nur auf Anweisung der Bauleitung-

Wand- oder Deckenflächen vollflächig mit einer geeigneten Spachtelmasse nach Herstellervorgabe für erhöhte Anforderungen an den Untergrund entsprechend der Qualitätsstufe Q3 spachteln, glätten und planschleifen einschl. vorheriger Grundierung. Anschließend Wand-, und Deckenflächen mit Tiefgrund grundieren und auf vorbereitetem Untergrund mit waschbeständiger Dispersionsfarbe für Innen deckend beschichten.
Das entfernen vorhandener Dübel, Nägel, Haken, Schrauben oder sonstige Befestigungsmittel ist in den Preis einzukalkulieren.

Brillux  Lacryl Tiefgrund ELF 595  oder gleichwertig

Brillux  Füll- und Spachtelmasse 143oder gleichwertig

Brillux  Topp ELF oder gleichwertig

Nassabriebbeständigkeit: Klasse 1

Farbton: weiss oder hellgetönt
Menge: 15,000 m²

**01.04.0170 Zulage: Flächen mit einem Glattvlies verkleben**
*** Bedarfsposition ohne GB
Zulage zur Position 1.4.23

-nur auf Anweisung der Bauleitung-

verkleben eines Glattvlieses zur Herstellung eines homogenen und dauerhaft Rissüberbrückenden Untergrundes im Wandklebeverfahren nach Herstellervorgabe

Brillux  Vlieskleber ELF 375  oder gleichwertig

Brillux  Lightvlies 130  oder gleichwertig
Menge: 15,000 m²

#### Abschnitt 01.05 Holzflächen bearbeiten

**01.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 47,500 m²

**01.05.0020 Holz - Türen lackieren -außen-**
Türen, Futter und Bekleidungen etc., aussen, (wie Hoftüren, Balkontüren, etc...)
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Hochglanzlack 840 oder siehe Tabelle  C) GEWERKESPEZIFISCHE VORBEMERKUNGEN Abs.4

Schlussbeschichtung:
Brillux  Hochglanzlack 840 oder siehe Tabelle  C) GEWERKESPEZIFISCHE VORBEMERKUNGEN Abs.4

Farbton: nach Angabe der Bauleitung
Menge: 7,500 m²

**01.05.0021 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 15,000 m²

**01.05.0030 Holz - Flächen sonstiger Art lackieren**
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 3,000 m²

**01.05.0150 Zulage: Anstrich Farbton -mittel getönt-**
Mittel getönte Anstriche

Farbton: nach Vorgabe der Bauleitung
Menge: 1,000 m²

**01.05.0160 Zulage: Anstrich Farbton -satt getönt-**
Satt getönte Anstriche

Farbton: nach Vorgabe der Bauleitung
Menge: 1,000 m²

**01.05.0170 Zulage: Anstrich Farbton -Vollton-**
Vollton, Anstriche

Farbton: nach Vorgabe der Bauleitung
Menge: 1,000 m²

**01.05.0180 Holz - Treppengeländer lasieren**
Treppengeländer wie folgt behandeln:

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung

Das Aufmass erfolgt einseitig
Menge: 35,000 m²

**01.05.0191 Holz - Handläufe lasieren**
-nur auf Anweisung der Bauleitung-

Holz - Handläufe (profiliert)  lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 42,000 lfm

**01.05.0192 Holz - Handläufe mit Klarlack lackieren**
Holz - Handläufe mit Klarlack lackieren

fertig lasierte Handläufe abschließend mit einem geeigneten PUR- Acryl Klarlack schlussbeschichten

Brillux  2K-Aqua Durakett 2394 oder gleichwertig
Menge: 42,000 lfm

#### Abschnitt 01.06 Metallflächen bearbeiten

**01.06.0090 Heizkörperflächen lackieren**
Heizkörperflächen wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss

Aufmass nach Heizkörpertabelle
Menge: 1,000 m²

**01.06.0100 Heizungsrohre lackieren**
Heizungsrohre bis 50mm Durchmesser wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss
Menge: 1,000 lfm

### Bereich 02 Stundenlohnarbeiten

#### Abschnitt 02.01 Facharbeiter

**02.01.0010 Maler - Geselle**
*** Bedarfsposition mit GB
-nur nach Absprache mit der Bauleitung-

Stundenlohnarbeiten werden nur nach Erteilung gesonderter Beauftragung ausgeführt und vergütet. Die Kosten der Regiearbeit sind vorab der Bauleitung schriftlich anzugeben.
Die Abrechnung erfolgt nach Verrechnungssätzen gegen Nachweis der tatsächlich geleisteten Stunden
Menge: 10,000 Std

### Bereich 04 Treppenhaus Eldenaerstr. 4

### Bereich 06 Maler- & Lackierarbeiten

#### Abschnitt 06.01 Allgemeine Vorarbeiten

**06.01.0010 Bodenlächen mit Filzpappe schützen**
Filzpappe liefern und Bodenflächen abdecken und vor Verschmutzung schützen.  Eventuelle Abklebearbeiten sowie die Entsorgung nach Abschluss der Arbeiten sind in den Preis einzukalkulieren.
Menge: 110,000 m²

**06.01.0020 Flächen mit Folie schützen**
Abdeckfolie liefern und Bodenflächen, Treppen, Fenster etc. abdecken und vor Verschmutzung schützen. Eventuelle Abklebearbeiten sowie die Entsorgung nach Abschluss der Arbeiten sind in den Preis einzukalkulieren.
Menge: 25,000 m²

#### Abschnitt 06.02 Putzschäden beseitigen

**06.02.0010 Putz Kleinflächen bis 1,00 m²**
*** Bedarfsposition ohne GB
Losen, schadhaften Putz bis 1,00 m² Flächengrösse an Decken- und Wandflächen entfernen und mit Haftputzgips oder der vorhandenen Putzart entsprechend an den vorhandenen Putz sauber anarbeiten. Die Entsorgung nach Abschluss der Arbeiten sind in den Preis einzukalkulieren.
Menge: 0,000 m²

**06.02.0020 Risse beiarbeiten**
Risse in Putzflächen V-förmig aufweiten, säubern, fachgerecht mit elastischem Rissfüller verfüllen, spachteln und nach Herstellervorgabe mit einem Elastikgewebe armieren.
Menge: 15,000 lfm

#### Abschnitt 06.03 Wand- und Deckenflächen vorbehandeln

**06.03.0010 Flächen grundieren**
Wand- oder Deckenflächen mit einer für den Untergrund geeigneten und dem weiteren Aufbau erforderlichen Grundbeschichtung nach Herstellervorgabe grundieren.

Brillux  Lacryl Tiefgrund ELF 595 oder siehe Tabelle  C) GEWERKESPEZIFISCHE VORBEMERKUNGEN Abs.4
Menge: 425,000 m²

**06.03.0020 Flächen spachteln**
-nur auf Anweisung der Bauleitung-

Wand- oder Deckenflächen vollflächig mit einer geeigneten Spachtelmasse nach Herstellervorgabe spachteln, glätten und planschleifen einschl. Grundierung.

Brillux  Lacryl Tiefgrund ELF 595  oder siehe Tabelle  C) GEWERKESPEZIFISCHE VORBEMERKUNGEN Abs.4

Brillux  Füll- und Spachtelmasse 143oder siehe Tabelle  C) GEWERKESPEZIFISCHE VORBEMERKUNGEN Abs.4
Menge: 50,000 m²

**06.03.0030 Wasserflecken isolieren**
*** Bedarfsposition ohne GB
Durchgeschlagene Feuchtigkeitsstellen, an Decken-, oder Wandflächen, mit einem Isolieranstrich deckend und nach Herstellervorgabe behandeln.

Brillux  Isogrund 924  oder  siehe Tabelle  C) GEWERKESPEZIFISCHE VORBEMERKUNGEN Abs.4
Menge: 0,000 m²

#### Abschnitt 06.04 Wand- und Deckenflächen bearbeiten

**06.04.0010 Deckenflächen mit Dispersionsfarbe streichen**
Deckenflächen auf vorbereitetem Untergrund mit waschbeständiger Dispersionsfarbe für Innen deckend beschichten.

Brillux  Malerweiß ELF oder siehe Tabelle  C) GEWERKESPEZIFISCHE VORBEMERKUNGEN Abs.4

Nassabriebbeständigkeit: Klasse 3

Farbton: weiss oder hellgetönt
Menge: 95,000 m²

**06.04.0020 Flächen mit Latexfarbe streichen**
-nur auf Anweisung der Bauleitung-

Decken-, und Wandflächen auf vorbereitetem Untergrund mit scheuerbeständiger Dispersionsfarbe, seidenglänzend oder hochglänzend, deckend beschichten.

Brillux  Hochglanzlatex  ELF 996  oder siehe Tabelle  C) GEWERKESPEZIFISCHE VORBEMERKUNGEN Abs.4

Nassabriebbeständigkeit: Klasse 1

Farbton: weiss oder hellgetönt
Menge: 315,000 m²

**06.04.0030 Zulage: Anstrich Farbton -mittel getönt**
Mittel getönte Anstriche der Nassabriebbeständigkeit: Klasse 1, 2 und 3

Farbton: nach Vorgabe der Bauleitung
Menge: 1,000 m²

**06.04.0040 Zulage: Anstrich Farbton -satt getönt**
Satt getönte Anstriche der Nassabriebbeständigkeit: Klasse 1, 2 und 3

Farbton: nach Vorgabe der Bauleitung
Menge: 1,000 m²

**06.04.0050 Zulage: Anstrich Farbton -Vollton-**
Vollton, Anstriche der Nassabriebbeständigkeit: Klasse 1, 2 und 3

Farbton: nach Vorgabe der Bauleitung
Menge: 1,000 m²

**06.04.0060 Zulage: scharfkantiges Abkleben für 2-farbige Anstriche**
-nur auf Anweisung der Bauleitung-

Zulage Für scharfkantiges Abkleben für 2-farbige Anstricharbeiten um einen sauberen, geraden Übergang von einem Farbton zum anderen zu gewährleisten
Menge: 300,000 lfm

**06.04.0070 Versiegelung mit Acrylat**
Fugen zwischen Putz-, Beton- und Gipskartonflächen oder ähnlichen Baustoffen mit dauerelastischer Acryl-Fugenmasse versiegeln, einschl. abkleben falls erforderlich.

Brillux  Acryl-Dichtmasse 395  oder siehe Tabelle  C) GEWERKESPEZIFISCHE VORBEMERKUNGEN Abs.4
Menge: 490,000 lfm

**06.04.0080 Glatvlies**
Menge: 15,000 m²

**06.04.0090 Flächen spachteln in Q3 inkl. Anstrich**
*** Bedarfsposition ohne GB
-nur auf Anweisung der Bauleitung-

Wand- oder Deckenflächen vollflächig mit einer geeigneten Spachtelmasse nach Herstellervorgabe für erhöhte Anforderungen an den Untergrund entsprechend der Qualitätsstufe Q3 spachteln, glätten und planschleifen einschl. vorheriger Grundierung. Anschließend Wand-, und Deckenflächen mit Tiefgrund grundieren und auf vorbereitetem Untergrund mit waschbeständiger Dispersionsfarbe für Innen deckend beschichten.
Das entfernen vorhandener Dübel, Nägel, Haken, Schrauben oder sonstige Befestigungsmittel ist in den Preis einzukalkulieren.

Brillux  Lacryl Tiefgrund ELF 595  oder gleichwertig

Brillux  Füll- und Spachtelmasse 143oder gleichwertig

Brillux  Topp ELF oder gleichwertig

Nassabriebbeständigkeit: Klasse 1

Farbton: weiss oder hellgetönt
Menge: 15,000 m²

**06.04.0100 Zulage: Flächen mit einem Glattvlies verkleben**
*** Bedarfsposition ohne GB
Zulage zur Position 1.4.23

-nur auf Anweisung der Bauleitung-

verkleben eines Glattvlieses zur Herstellung eines homogenen und dauerhaft Rissüberbrückenden Untergrundes im Wandklebeverfahren nach Herstellervorgabe

Brillux  Vlieskleber ELF 375  oder gleichwertig

Brillux  Lightvlies 130  oder gleichwertig
Menge: 15,000 m²

#### Abschnitt 06.05 Holzflächen bearbeiten

**06.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 47,500 m²

**06.05.0020 Holz - Türen lackieren -außen-**
Türen, Futter und Bekleidungen etc., aussen, (wie Hoftüren, Balkontüren, etc...)
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Hochglanzlack 840 oder siehe Tabelle  C) GEWERKESPEZIFISCHE VORBEMERKUNGEN Abs.4

Schlussbeschichtung:
Brillux  Hochglanzlack 840 oder siehe Tabelle  C) GEWERKESPEZIFISCHE VORBEMERKUNGEN Abs.4

Farbton: nach Angabe der Bauleitung
Menge: 7,500 m²

**06.05.0030 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 15,000 m²

**06.05.0040 Holz - Flächen sonstiger Art lackieren**
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 3,000 m²

**06.05.0050 Zulage: Anstrich Farbton -mittel getönt-**
Mittel getönte Anstriche

Farbton: nach Vorgabe der Bauleitung
Menge: 1,000 m²

**06.05.0060 Zulage: Anstrich Farbton -satt getönt-**
Satt getönte Anstriche

Farbton: nach Vorgabe der Bauleitung
Menge: 1,000 m²

**06.05.0070 Zulage: Anstrich Farbton -Vollton-**
Vollton, Anstriche

Farbton: nach Vorgabe der Bauleitung
Menge: 1,000 m²

**06.05.0080 Holz - Treppengeländer lasieren**
Treppengeländer wie folgt behandeln:

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung

Das Aufmass erfolgt einseitig
Menge: 35,000 m²

**06.05.0090 Holz - Handläufe lasieren**
-nur auf Anweisung der Bauleitung-

Holz - Handläufe (profiliert)  lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 42,000 lfm

**06.05.0100 Holz - Handläufe mit Klarlack lackieren**
Holz - Handläufe mit Klarlack lackieren

fertig lasierte Handläufe abschließend mit einem geeigneten PUR- Acryl Klarlack schlussbeschichten

Brillux  2K-Aqua Durakett 2394 oder gleichwertig
Menge: 42,000 lfm

#### Abschnitt 06.06 Metallflächen bearbeiten

**06.06.0010 Heizkörperflächen lackieren**
Heizkörperflächen wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss

Aufmass nach Heizkörpertabelle
Menge: 1,000 m²

**06.06.0020 Heizungsrohre lackieren**
Heizungsrohre bis 50mm Durchmesser wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss
Menge: 1,000 lfm

### Bereich 07 Stundenlohnarbeiten

#### Abschnitt 07.01 Facharbeiter

**07.01.0010 Maler - Geselle**
*** Bedarfsposition mit GB
-nur nach Absprache mit der Bauleitung-

Stundenlohnarbeiten werden nur nach Erteilung gesonderter Beauftragung ausgeführt und vergütet. Die Kosten der Regiearbeit sind vorab der Bauleitung schriftlich anzugeben.
Die Abrechnung erfolgt nach Verrechnungssätzen gegen Nachweis der tatsächlich geleisteten Stunden
Menge: 10,000 Std

### Bereich 08 Treppenhaus Eldenaerstr. 6

### Bereich 11 Maler- & Lackierarbeiten

#### Abschnitt 11.01 Allgemeine Vorarbeiten

**11.01.0010 Bodenlächen mit Filzpappe schützen**
Filzpappe liefern und Bodenflächen abdecken und vor Verschmutzung schützen.  Eventuelle Abklebearbeiten sowie die Entsorgung nach Abschluss der Arbeiten sind in den Preis einzukalkulieren.
Menge: 110,000 m²

**11.01.0020 Flächen mit Folie schützen**
Abdeckfolie liefern und Bodenflächen, Treppen, Fenster etc. abdecken und vor Verschmutzung schützen. Eventuelle Abklebearbeiten sowie die Entsorgung nach Abschluss der Arbeiten sind in den Preis einzukalkulieren.
Menge: 25,000 m²

#### Abschnitt 11.02 Putzschäden beseitigen

**11.02.0010 Putz Kleinflächen bis 1,00 m²**
*** Bedarfsposition ohne GB
Losen, schadhaften Putz bis 1,00 m² Flächengrösse an Decken- und Wandflächen entfernen und mit Haftputzgips oder der vorhandenen Putzart entsprechend an den vorhandenen Putz sauber anarbeiten. Die Entsorgung nach Abschluss der Arbeiten sind in den Preis einzukalkulieren.
Menge: 0,000 m²

**11.02.0020 Risse beiarbeiten**
Risse in Putzflächen V-förmig aufweiten, säubern, fachgerecht mit elastischem Rissfüller verfüllen, spachteln und nach Herstellervorgabe mit einem Elastikgewebe armieren.
Menge: 15,000 lfm

#### Abschnitt 11.03 Wand- und Deckenflächen vorbehandeln

**11.03.0010 Flächen grundieren**
Wand- oder Deckenflächen mit einer für den Untergrund geeigneten und dem weiteren Aufbau erforderlichen Grundbeschichtung nach Herstellervorgabe grundieren.

Brillux  Lacryl Tiefgrund ELF 595 oder siehe Tabelle  C) GEWERKESPEZIFISCHE VORBEMERKUNGEN Abs.4
Menge: 425,000 m²

**11.03.0020 Flächen spachteln**
-nur auf Anweisung der Bauleitung-

Wand- oder Deckenflächen vollflächig mit einer geeigneten Spachtelmasse nach Herstellervorgabe spachteln, glätten und planschleifen einschl. Grundierung.

Brillux  Lacryl Tiefgrund ELF 595  oder siehe Tabelle  C) GEWERKESPEZIFISCHE VORBEMERKUNGEN Abs.4

Brillux  Füll- und Spachtelmasse 143oder siehe Tabelle  C) GEWERKESPEZIFISCHE VORBEMERKUNGEN Abs.4
Menge: 50,000 m²

**11.03.0030 Wasserflecken isolieren**
*** Bedarfsposition ohne GB
Durchgeschlagene Feuchtigkeitsstellen, an Decken-, oder Wandflächen, mit einem Isolieranstrich deckend und nach Herstellervorgabe behandeln.

Brillux  Isogrund 924  oder  siehe Tabelle  C) GEWERKESPEZIFISCHE VORBEMERKUNGEN Abs.4
Menge: 0,000 m²

#### Abschnitt 11.04 Wand- und Deckenflächen bearbeiten

**11.04.0010 Deckenflächen mit Dispersionsfarbe streichen**
Deckenflächen auf vorbereitetem Untergrund mit waschbeständiger Dispersionsfarbe für Innen deckend beschichten.

Brillux  Malerweiß ELF oder siehe Tabelle  C) GEWERKESPEZIFISCHE VORBEMERKUNGEN Abs.4

Nassabriebbeständigkeit: Klasse 3

Farbton: weiss oder hellgetönt
Menge: 95,000 m²

**11.04.0020 Flächen mit Latexfarbe streichen**
-nur auf Anweisung der Bauleitung-

Decken-, und Wandflächen auf vorbereitetem Untergrund mit scheuerbeständiger Dispersionsfarbe, seidenglänzend oder hochglänzend, deckend beschichten.

Brillux  Hochglanzlatex  ELF 996  oder siehe Tabelle  C) GEWERKESPEZIFISCHE VORBEMERKUNGEN Abs.4

Nassabriebbeständigkeit: Klasse 1

Farbton: weiss oder hellgetönt
Menge: 315,000 m²

**11.04.0030 Zulage: Anstrich Farbton -mittel getönt**
Mittel getönte Anstriche der Nassabriebbeständigkeit: Klasse 1, 2 und 3

Farbton: nach Vorgabe der Bauleitung
Menge: 1,000 m²

**11.04.0040 Zulage: Anstrich Farbton -satt getönt**
Satt getönte Anstriche der Nassabriebbeständigkeit: Klasse 1, 2 und 3

Farbton: nach Vorgabe der Bauleitung
Menge: 1,000 m²

**11.04.0050 Zulage: Anstrich Farbton -Vollton-**
Vollton, Anstriche der Nassabriebbeständigkeit: Klasse 1, 2 und 3

Farbton: nach Vorgabe der Bauleitung
Menge: 1,000 m²

**11.04.0060 Zulage: scharfkantiges Abkleben für 2-farbige Anstriche**
-nur auf Anweisung der Bauleitung-

Zulage Für scharfkantiges Abkleben für 2-farbige Anstricharbeiten um einen sauberen, geraden Übergang von einem Farbton zum anderen zu gewährleisten
Menge: 300,000 lfm

**11.04.0070 Versiegelung mit Acrylat**
Fugen zwischen Putz-, Beton- und Gipskartonflächen oder ähnlichen Baustoffen mit dauerelastischer Acryl-Fugenmasse versiegeln, einschl. abkleben falls erforderlich.

Brillux  Acryl-Dichtmasse 395  oder siehe Tabelle  C) GEWERKESPEZIFISCHE VORBEMERKUNGEN Abs.4
Menge: 490,000 lfm

**11.04.0080 Glatvlies**
Menge: 15,000 m²

**11.04.0090 Flächen spachteln in Q3 inkl. Anstrich**
*** Bedarfsposition ohne GB
-nur auf Anweisung der Bauleitung-

Wand- oder Deckenflächen vollflächig mit einer geeigneten Spachtelmasse nach Herstellervorgabe für erhöhte Anforderungen an den Untergrund entsprechend der Qualitätsstufe Q3 spachteln, glätten und planschleifen einschl. vorheriger Grundierung. Anschließend Wand-, und Deckenflächen mit Tiefgrund grundieren und auf vorbereitetem Untergrund mit waschbeständiger Dispersionsfarbe für Innen deckend beschichten.
Das entfernen vorhandener Dübel, Nägel, Haken, Schrauben oder sonstige Befestigungsmittel ist in den Preis einzukalkulieren.

Brillux  Lacryl Tiefgrund ELF 595  oder gleichwertig

Brillux  Füll- und Spachtelmasse 143oder gleichwertig

Brillux  Topp ELF oder gleichwertig

Nassabriebbeständigkeit: Klasse 1

Farbton: weiss oder hellgetönt
Menge: 15,000 m²

**11.04.0100 Zulage: Flächen mit einem Glattvlies verkleben**
*** Bedarfsposition ohne GB
Zulage zur Position 1.4.23

-nur auf Anweisung der Bauleitung-

verkleben eines Glattvlieses zur Herstellung eines homogenen und dauerhaft Rissüberbrückenden Untergrundes im Wandklebeverfahren nach Herstellervorgabe

Brillux  Vlieskleber ELF 375  oder gleichwertig

Brillux  Lightvlies 130  oder gleichwertig
Menge: 15,000 m²

#### Abschnitt 11.05 Holzflächen bearbeiten

**11.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 47,500 m²

**11.05.0020 Holz - Türen lackieren -außen-**
Türen, Futter und Bekleidungen etc., aussen, (wie Hoftüren, Balkontüren, etc...)
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Hochglanzlack 840 oder siehe Tabelle  C) GEWERKESPEZIFISCHE VORBEMERKUNGEN Abs.4

Schlussbeschichtung:
Brillux  Hochglanzlack 840 oder siehe Tabelle  C) GEWERKESPEZIFISCHE VORBEMERKUNGEN Abs.4

Farbton: nach Angabe der Bauleitung
Menge: 7,500 m²

**11.05.0030 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 15,000 m²

**11.05.0040 Holz - Flächen sonstiger Art lackieren**
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 3,000 m²

**11.05.0050 Zulage: Anstrich Farbton -mittel getönt-**
Mittel getönte Anstriche

Farbton: nach Vorgabe der Bauleitung
Menge: 1,000 m²

**11.05.0060 Zulage: Anstrich Farbton -satt getönt-**
Satt getönte Anstriche

Farbton: nach Vorgabe der Bauleitung
Menge: 1,000 m²

**11.05.0070 Zulage: Anstrich Farbton -Vollton-**
Vollton, Anstriche

Farbton: nach Vorgabe der Bauleitung
Menge: 1,000 m²

**11.05.0080 Holz - Treppengeländer lasieren**
Treppengeländer wie folgt behandeln:

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung

Das Aufmass erfolgt einseitig
Menge: 35,000 m²

**11.05.0090 Holz - Handläufe lasieren**
-nur auf Anweisung der Bauleitung-

Holz - Handläufe (profiliert)  lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 42,000 lfm

**11.05.0100 Holz - Handläufe mit Klarlack lackieren**
Holz - Handläufe mit Klarlack lackieren

fertig lasierte Handläufe abschließend mit einem geeigneten PUR- Acryl Klarlack schlussbeschichten

Brillux  2K-Aqua Durakett 2394 oder gleichwertig
Menge: 42,000 lfm

#### Abschnitt 11.06 Metallflächen bearbeiten

**11.06.0010 Heizkörperflächen lackieren**
Heizkörperflächen wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss

Aufmass nach Heizkörpertabelle
Menge: 1,000 m²

**11.06.0020 Heizungsrohre lackieren**
Heizungsrohre bis 50mm Durchmesser wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss
Menge: 1,000 lfm

### Bereich 12 Stundenlohnarbeiten

#### Abschnitt 12.01 Facharbeiter

**12.01.0010 Maler - Geselle**
*** Bedarfsposition mit GB
-nur nach Absprache mit der Bauleitung-

Stundenlohnarbeiten werden nur nach Erteilung gesonderter Beauftragung ausgeführt und vergütet. Die Kosten der Regiearbeit sind vorab der Bauleitung schriftlich anzugeben.
Die Abrechnung erfolgt nach Verrechnungssätzen gegen Nachweis der tatsächlich geleisteten Stunden
Menge: 10,000 Std

### Bereich 13 Treppenhaus Thaerstr. 25

### Bereich 14 Maler- & Lackierarbeiten

#### Abschnitt 14.01 Allgemeine Vorarbeiten

**14.01.0010 Bodenlächen mit Filzpappe schützen**
Filzpappe liefern und Bodenflächen abdecken und vor Verschmutzung schützen.  Eventuelle Abklebearbeiten sowie die Entsorgung nach Abschluss der Arbeiten sind in den Preis einzukalkulieren.
Menge: 120,000 m²

**14.01.0020 Flächen mit Folie schützen**
Abdeckfolie liefern und Bodenflächen, Treppen, Fenster etc. abdecken und vor Verschmutzung schützen. Eventuelle Abklebearbeiten sowie die Entsorgung nach Abschluss der Arbeiten sind in den Preis einzukalkulieren.
Menge: 30,000 m²

#### Abschnitt 14.02 Putzschäden beseitigen

**14.02.0010 Putz Kleinflächen bis 1,00 m²**
*** Bedarfsposition ohne GB
Losen, schadhaften Putz bis 1,00 m² Flächengrösse an Decken- und Wandflächen entfernen und mit Haftputzgips oder der vorhandenen Putzart entsprechend an den vorhandenen Putz sauber anarbeiten. Die Entsorgung nach Abschluss der Arbeiten sind in den Preis einzukalkulieren.
Menge: 0,000 m²

**14.02.0020 Risse beiarbeiten**
Risse in Putzflächen V-förmig aufweiten, säubern, fachgerecht mit elastischem Rissfüller verfüllen, spachteln und nach Herstellervorgabe mit einem Elastikgewebe armieren.
Menge: 15,000 lfm

#### Abschnitt 14.03 Wand- und Deckenflächen vorbehandeln

**14.03.0010 Flächen grundieren**
Wand- oder Deckenflächen mit einer für den Untergrund geeigneten und dem weiteren Aufbau erforderlichen Grundbeschichtung nach Herstellervorgabe grundieren.

Brillux  Lacryl Tiefgrund ELF 595 oder siehe Tabelle  C) GEWERKESPEZIFISCHE VORBEMERKUNGEN Abs.4
Menge: 435,000 m²

**14.03.0020 Flächen spachteln**
-nur auf Anweisung der Bauleitung-

Wand- oder Deckenflächen vollflächig mit einer geeigneten Spachtelmasse nach Herstellervorgabe spachteln, glätten und planschleifen einschl. Grundierung.

Brillux  Lacryl Tiefgrund ELF 595  oder siehe Tabelle  C) GEWERKESPEZIFISCHE VORBEMERKUNGEN Abs.4

Brillux  Füll- und Spachtelmasse 143oder siehe Tabelle  C) GEWERKESPEZIFISCHE VORBEMERKUNGEN Abs.4
Menge: 55,000 m²

**14.03.0030 Wasserflecken isolieren**
*** Bedarfsposition ohne GB
Durchgeschlagene Feuchtigkeitsstellen, an Decken-, oder Wandflächen, mit einem Isolieranstrich deckend und nach Herstellervorgabe behandeln.

Brillux  Isogrund 924  oder  siehe Tabelle  C) GEWERKESPEZIFISCHE VORBEMERKUNGEN Abs.4
Menge: 0,000 m²

#### Abschnitt 14.04 Wand- und Deckenflächen bearbeiten

**14.04.0010 Deckenflächen mit Dispersionsfarbe streichen**
Deckenflächen auf vorbereitetem Untergrund mit waschbeständiger Dispersionsfarbe für Innen deckend beschichten.

Brillux  Malerweiß ELF oder siehe Tabelle  C) GEWERKESPEZIFISCHE VORBEMERKUNGEN Abs.4

Nassabriebbeständigkeit: Klasse 3

Farbton: weiss oder hellgetönt
Menge: 95,000 m²

**14.04.0020 Flächen mit Latexfarbe streichen**
-nur auf Anweisung der Bauleitung-

Decken-, und Wandflächen auf vorbereitetem Untergrund mit scheuerbeständiger Dispersionsfarbe, seidenglänzend oder hochglänzend, deckend beschichten.

Brillux  Hochglanzlatex  ELF 996  oder siehe Tabelle  C) GEWERKESPEZIFISCHE VORBEMERKUNGEN Abs.4

Nassabriebbeständigkeit: Klasse 1

Farbton: weiss oder hellgetönt
Menge: 315,000 m²

**14.04.0030 Zulage: Anstrich Farbton -mittel getönt**
Mittel getönte Anstriche der Nassabriebbeständigkeit: Klasse 1, 2 und 3

Farbton: nach Vorgabe der Bauleitung
Menge: 1,000 m²

**14.04.0040 Zulage: Anstrich Farbton -satt getönt**
Satt getönte Anstriche der Nassabriebbeständigkeit: Klasse 1, 2 und 3

Farbton: nach Vorgabe der Bauleitung
Menge: 1,000 m²

**14.04.0050 Zulage: Anstrich Farbton -Vollton-**
Vollton, Anstriche der Nassabriebbeständigkeit: Klasse 1, 2 und 3

Farbton: nach Vorgabe der Bauleitung
Menge: 1,000 m²

**14.04.0060 Zulage: scharfkantiges Abkleben für 2-farbige Anstriche**
-nur auf Anweisung der Bauleitung-

Zulage Für scharfkantiges Abkleben für 2-farbige Anstricharbeiten um einen sauberen, geraden Übergang von einem Farbton zum anderen zu gewährleisten
Menge: 300,000 lfm

**14.04.0070 Versiegelung mit Acrylat**
Fugen zwischen Putz-, Beton- und Gipskartonflächen oder ähnlichen Baustoffen mit dauerelastischer Acryl-Fugenmasse versiegeln, einschl. abkleben falls erforderlich.

Brillux  Acryl-Dichtmasse 395  oder siehe Tabelle  C) GEWERKESPEZIFISCHE VORBEMERKUNGEN Abs.4
Menge: 490,000 lfm

**14.04.0080 Glatvlies**
Menge: 15,000 m²

**14.04.0090 Flächen spachteln in Q3 inkl. Anstrich**
*** Bedarfsposition ohne GB
-nur auf Anweisung der Bauleitung-

Wand- oder Deckenflächen vollflächig mit einer geeigneten Spachtelmasse nach Herstellervorgabe für erhöhte Anforderungen an den Untergrund entsprechend der Qualitätsstufe Q3 spachteln, glätten und planschleifen einschl. vorheriger Grundierung. Anschließend Wand-, und Deckenflächen mit Tiefgrund grundieren und auf vorbereitetem Untergrund mit waschbeständiger Dispersionsfarbe für Innen deckend beschichten.
Das entfernen vorhandener Dübel, Nägel, Haken, Schrauben oder sonstige Befestigungsmittel ist in den Preis einzukalkulieren.

Brillux  Lacryl Tiefgrund ELF 595  oder gleichwertig

Brillux  Füll- und Spachtelmasse 143oder gleichwertig

Brillux  Topp ELF oder gleichwertig

Nassabriebbeständigkeit: Klasse 1

Farbton: weiss oder hellgetönt
Menge: 15,000 m²

**14.04.0100 Zulage: Flächen mit einem Glattvlies verkleben**
*** Bedarfsposition ohne GB
Zulage zur Position 1.4.23

-nur auf Anweisung der Bauleitung-

verkleben eines Glattvlieses zur Herstellung eines homogenen und dauerhaft Rissüberbrückenden Untergrundes im Wandklebeverfahren nach Herstellervorgabe

Brillux  Vlieskleber ELF 375  oder gleichwertig

Brillux  Lightvlies 130  oder gleichwertig
Menge: 15,000 m²

#### Abschnitt 14.05 Holzflächen bearbeiten

**14.05.0010 Holz - Türen lackieren -innen-**
Türen, Futter und Bekleidungen etc., innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 47,500 m²

**14.05.0020 Holz - Türen lackieren -außen-**
Türen, Futter und Bekleidungen etc., aussen, (wie Hoftüren, Balkontüren, etc...)
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Grund 835 oder siehe Tabelle  C) GEWERKESPEZIFISCHE VORBEMERKUNGEN Abs.4

Zwischenbeschichtung:
Brillux  Hochglanzlack 840 oder siehe Tabelle  C) GEWERKESPEZIFISCHE VORBEMERKUNGEN Abs.4

Schlussbeschichtung:
Brillux  Hochglanzlack 840 oder siehe Tabelle  C) GEWERKESPEZIFISCHE VORBEMERKUNGEN Abs.4

Farbton: nach Angabe der Bauleitung
Menge: 7,500 m²

**14.05.0030 Holz - Fenster lackieren -innen-**
Fenster- und Balkontürflächen (bis zu drei Flügeln je Fenster- oder Balkontürelement einsch. der Oberlichter), innen,
wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Impredur Vorlack Tix 120 oder siehe Tabelle  C) GEWERKESPEZIFISCHE VORBEMERKUNGEN Abs.4

Zwischenbeschichtung:
Brillux  Ventilack Seidenglanz 172 oder siehe Tabelle  C) GEWERKESPEZIFISCHE VORBEMERKUNGEN Abs.4

Schlussbeschichtung:
Brillux  Ventilack Seidenglanz 172 oder siehe Tabelle  C) GEWERKESPEZIFISCHE VORBEMERKUNGEN Abs.4

Farbton: nach Angabe der Bauleitung
Menge: 15,000 m²

**14.05.0040 Holz - Flächen sonstiger Art lackieren**
Sonstige Holzflächen innen wie folgt behandeln:

Den vorhandenen Altanstrich auf Haft- und Tragfähigkeit prüfen. Ein nicht tragfähiger Untergrund ist vollständig, wenn erforderlich auch ganzflächig, nach Art des Bieters zu entfernen. Flächen sind zu reinigen, anzulaugen und aufzurauhen. Vorhandene Übergänge zur Altbeschichtung sind beizuschleifen und zu spachteln. Freigelegte Flächen sind zu grundieren. Fugen, Löcher und
Risse sind mit Holzspachtel auszuspachteln. Loser und schadhafter Kitt der Falze von Fenstern und Türen ist zu entfernen und mit Kitt beizuarbeiten. Vorhandene Eisenteile sind zu entrosten und mit Korrosionsschutz zu grundieren.
Sämtliche Arbeiten wie das Entfernen von Altanstrichen, das Schleifen und Spachteln von Holzflächen und notwendige zusätzliche Grundier-, Zwischen- und Schlussbeschichtungen sind in den Preis einzukalkulieren.
einschl. aller Nebenarbeiten

Grundbeschichtung:
Brillux  Hydro-PU-Tec Vorlack 2020 oder siehe Tabelle  C) GEWERKESPEZIFISCHE VORBEMERKUNGEN Abs.4

Zwischenbeschichtung:
Brillux  Hydro-PU-Tec Seidenmattlack 2088 oder siehe Tabelle  C) GEWERKESPEZIFISCHE VORBEMERKUNGEN Abs.4

Schlussbeschichtung:
Brillux  Hydro-PU-Tec Seidenmattlack 2088 oder siehe Tabelle  C) GEWERKESPEZIFISCHE VORBEMERKUNGEN Abs.4

Farbton: nach Angabe der Bauleitung
Menge: 3,000 m²

**14.05.0050 Zulage: Anstrich Farbton -mittel getönt-**
Mittel getönte Anstriche

Farbton: nach Vorgabe der Bauleitung
Menge: 1,000 m²

**14.05.0060 Zulage: Anstrich Farbton -satt getönt-**
Satt getönte Anstriche

Farbton: nach Vorgabe der Bauleitung
Menge: 1,000 m²

**14.05.0070 Zulage: Anstrich Farbton -Vollton-**
Vollton, Anstriche

Farbton: nach Vorgabe der Bauleitung
Menge: 1,000 m²

**14.05.0080 Holz - Treppengeländer lasieren**
Treppengeländer wie folgt behandeln:

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung

Das Aufmass erfolgt einseitig
Menge: 35,000 m²

**14.05.0090 Holz - Handläufe lasieren**
-nur auf Anweisung der Bauleitung-

Holz - Handläufe (profiliert)  lasieren

Den vorhandenen Altanstrich auf Haft- und Tragfähigkeit prüfen. Ein nicht haft- und tragfähiger Untergrund ist vollständig, wenn erforderlich auch ganzflächig, nach Art des Bieters zu entfernen. Flächen sind zu reinigen, anzulaugen und aufzurauhen. Freigelegte Flächen sind zu grundieren. Sämtliche Arbeiten wie das Entfernen von Altanstrichen, das Schleifen von Holzflächen und notwendige zusätzliche Grundier-, Zwischen- und Schlussanstriche sind in den Preis einzukalkulieren.
einschl. aller Nebenarbeiten

Grundbeschichtung:
Brillux  Lignodur VarioGuard Tix 510 oder siehe Tabelle  C) GEWERKESPEZIFISCHE VORBEMERKUNGEN Abs.4

Zwischenbeschichtung:
Brillux  Lignodur VarioGuard Tix 510 oder siehe Tabelle  C) GEWERKESPEZIFISCHE VORBEMERKUNGEN Abs.4

Schlussbeschichtung:
Brillux  Lignodur VarioGuard Tix 510 oder siehe Tabelle  C) GEWERKESPEZIFISCHE VORBEMERKUNGEN Abs.4

Farbton: nach Angabe der Bauleitung
Menge: 42,000 lfm

**14.05.0100 Holz - Handläufe mit Klarlack lackieren**
Holz - Handläufe mit Klarlack lackieren

fertig lasierte Handläufe abschließend mit einem geeigneten PUR- Acryl Klarlack schlussbeschichten

Brillux  2K-Aqua Durakett 2394 oder gleichwertig
Menge: 42,000 lfm

#### Abschnitt 14.06 Metallflächen bearbeiten

**14.06.0010 Heizkörperflächen lackieren**
Heizkörperflächen wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss

Aufmass nach Heizkörpertabelle
Menge: 1,000 m²

**14.06.0020 Heizungsrohre lackieren**
Heizungsrohre bis 50mm Durchmesser wie folgt behandeln:

Den vorhandenen Altanstrich auf Haft- und Tragfähigkeit prüfen. Ein nicht haft- und tragfähiger Untergrund ist vollständig, wenn erforderlich auch ganzflächig, nach Art des Bieters zu entfernen. Flächen sind zu reinigen, gründlich zu entrosten und aufzurauhen.Vorhandene Übergänge zur Altbeschichtung sind beizuschleifen und zu spachteln. Freigelegte Flächen sind mit Korrosionsschutz zu grundieren. Die Vorbehandelten Flächen sind anschließend mit einer Grund-, Zwischen-, und Schlussbeschichtung zu versehen.
Sämtliche Arbeiten wie das Entfernen von Altanstrichen, das Schleifen und Spachteln von Metallflächen und notwendige zusätzliche Grundier-, Zwischen- und Schlussanstriche sind in den Preis einzukalkulieren.
einschl. aller Nebenarbeiten

Grund-, und Schlussbeschichtung:
Brillux  Lacryl Heizkörperlack 265 oder siehe Tabelle  C) GEWERKESPEZIFISCHE VORBEMERKUNGEN Abs.4

Farbton: weiss
Menge: 1,000 lfm

### Bereich 15 Stundenlohnarbeiten

#### Abschnitt 15.01 Facharbeiter

**15.01.0010 Maler - Geselle**
*** Bedarfsposition mit GB
-nur nach Absprache mit der Bauleitung-

Stundenlohnarbeiten werden nur nach Erteilung gesonderter Beauftragung ausgeführt und vergütet. Die Kosten der Regiearbeit sind vorab der Bauleitung schriftlich anzugeben.
Die Abrechnung erfolgt nach Verrechnungssätzen gegen Nachweis der tatsächlich geleisteten Stunden
Menge: 10,000 Std
